# KH Lebach ctt
Angebotsaufforderung (GAEB DA XML 3.3, DA83)
Projekt: Ö087
Währung: EUR
Erstellt mit: GXML Toolbox V3.3 R20220330, ORCA AVA 27 27.00.00, 23.02.2026

## Allgemeine Vorbemerkungen
VERTRAGSART
Die Abrechnung der einzelnen Leistungen erfolgt auf Einheitspreisbasis gemäß § 4 VOB / A.

ABKÜRZUNGEN
In diesem Leistungsverzeichnis werden folgende Abkürzungen für die jeweiligen Vertragsparteien verwendet:

Auftraggeber: AG
Auftragnehmer: AN

Allgemeine Vorbemerkungen

BAUBESCHREIBUNG NACH VOB C / DIN 18 299

Bei der Baumaßnahme handelt es sich um ein Ersatzneubau eines Krankenhauses auf dem ehemaligen Parkplatz des Bestandskrankenhaus in Lebach. Das neue Gebäude schließt teilweise an das Bestands- krankenhaus bzw. die Dialyse an. Der Neubau wird an einen Anbau aus dem Jahr 2009 mit OP-Abteilung und einer Dialyse-Praxis angebaut. Nach Inbetriebnahme des Krankenhausneubaus werden nur noch die OP-Abteilung und die Dialyse-Praxis aus dem Bestand weiter betrieben. Das frühere Hauptgebäude des Krankenhauses wird aus Brandschutzgründen nach der Inbetriebnahme des Neubaus nicht weiter genutzt.

0.1 Angaben zur Baustelle
0.1.1 Lage der Baustelle, Umgebungsbedingungen, Zufahrtsmöglichkeiten und Beschaffenheit der Zufahrt sowie etwaige Einschränkungen bei ihrer Benutzung.

Bauherr:
cusanus trägergesellschaft trier mbH
Friedrich-Wilhelm-Str. 32
54290 Trier

Projekt:
Ersatzneubau Caritas Krankenhaus Lebach

Adresse Bauvorhaben:
Gelände des Krankenhauses Lebach
Heeresstraße 49
66822 Lebach

Die Haupterschließung erfolgt durch die östlich verlaufende B268. Der Durchgangsverkehr zum Krankenhaus und zur südlich des Baugeländes gelegenen DRK Rettungswache, muss jederzeit gewährleistet sein. Für den Zeitraum der Arbeiten stehen bedingt ausgewiesene Baustellenflächen zur Verfügung, siehe Baustelleneinrichtungsplan. Sämtliche Sperrungen von Flächen außerhalb der vorgegebenen BE Fläche sind mit dem Betreiber abzustimmen. Die Parkflächen entlang des Haupteingangs dürfen nicht verwendet und blockiert werden. Die Feuerwehrumfahrt um das Bestandsgebäude ist zu jeder Zeit freizuhalten.

Jegliche Fahrzeuge, insbesondere LKW und Kran sind beim Rückwärts- und Heranfahren unbedingt durch einen Einweiser zu sichern.

0.1.2  Besondere Belastungen aus Immissionen sowie besondere klimatische oder betriebliche Bedingungen

Krankenhausbetrieb:
Das Bestandskrankenhaus ist für die Dauer der Arbeiten vollumfänglich in Betrieb. Eine Gefährdung der Patienten bzw. eine Behinderung des Krankenhausbetriebes muss auf jeden Fall ausgeschlossen werden. Es ist darauf zu achten, dass aufgrund der hohen Sensibilität der Patienten, die Arbeiten soweit als möglich erschütterungs-, staub- und lärmarm zu erfolgen hat. Es sollen lärmmindernde Maschinen zum Einsatz kommen. Großgeräte wie z.B. Kräne sind mit Sanftanlauf auszustatten, um ein Ausfall der Stromversorgung zu vermeiden.

Die Rettungswege müssen zu jeder Zeit frei bleiben.

Lärmschutz:
Für den Schutz gegen Baulärm gelten außer den Anforderungen des BImSchG, der Allgemeinen Verwaltungsvorschrift gegen Baulärm - Geräuschimmission - , die Bundesschutzgesetze inkl. zugehöriger Verordnungen und Vorschriften zum Schutz gegen Baulärm und der zusätzlichen landesrechtlichen Vorschriften weiterhin folgende Festlegungen:
Die Bauarbeiten sind so durchzuführen, dass die einschlägigen gesetzlichen Anforderungen an den Lärmschutz (Allgemeine Verwaltungsvorschrift zum Schutz gegen Baulärm (AVV - Baulärm) eingehalten werden. Für die Arbeiten sind dem Stand der Technik bzw. der Lärmminderungstechnik entsprechende Bauverfahren und Baumaschinen zu verwenden.
Folgende Nachweise sind hierzu rechtzeitig vor Auführung und ohne weitere Aufforderung vom AN zu
erbringen:
- Angabe der beabsichtigten Bauverfahren sowie vorgesehenen Baumaschinen - Fotodokumentation. Durch
  den AN muss sichergestellt werden, dass die nachfolgend formulierten Anforderungen eingehalten werden.
  Laut der "Allgemeinen Verwaltungsvorschrift zum Schutz gegen Baulärm
- Geräuschimmissionen" (AVV Baulärm) hat der AN ferner folgende Immissionsrichtwerte zu beachten
  (örtliche Regelungen sind hierbei vorrangig zu beachten)
  Kurgebiete, Krankenhäuser und Pflegeanstalten tagsüber 45 dB(A) nachts 35 dB(A)

Hinweis: Als Nachtzeit gilt die Zeit von 20 Uhr bis 7 Uhr.
Ferner hat der AN auf möglichst schonende Bauverfahren sowie besondere Arbeitsweisen zurückzugreifen und für eine entsprechende Ausgestaltung der Baumaschinen zu sorgen. Der ausschließliche Einsatz geräuscharmer Baumaschinen nach dem neuesten Stand der Technik sowie die Beachtung von Schutzzeiten sind hierbei verpflichtend. Der AN hat vorgenanntes über aussagekräftige Unterlagen zu belegen. Folgende Nachweise sind hierzu vom AN zu erbringen:
- Auszüge aus Unterlagen, die Maßnahmen zur Lärmminderung nachweisen ( z.B . lärmfreie Zeiten
  [Bautagebuch] ,
- Einsatz lärmarmer Baumaschinen; Nachweis gemäß RAL - UZ53 Bautechnologische Prozesse, Abläufe
  sowie Einsatz lärmarmer Maschinen- und Geräte etc. [Datenblätter mit Auskunft zum Geräuschpegel
- Schallabschirmung [ Fotos] etc .), als Stichworte für die einfachsten Maßnahmen beim Bau können
  genannt werden ( unvollständige Aufzählung) : - Motoren wartender Fahrzeuge und Maschinen
  abzuschalten - lärmarme ( schallgekapselte) Maschinen und Geräte einzusetzen
- ist für besonders laute Arbeiten ( beispielsweise mit Kreissäge und Presslufthämmer) eine Einhausung mit
  schallschluckenden Materialien zu bauen. Vom AN ist nachzuweisen, dass die eingesetzten Maschinen der
  32 .BlmSchV ( Geräte- u . Maschinenlärmschutzverordnung) entsprechen. Es sind nur langsam laufende,
  staubarm arbeitende Bearbeitungsgeräte einzusetzen.

Staubschutz allgemein
Maschinen und Geräte sind mit einer wirksamen Absaugung zu versehen. Stäube sind an der Entstehungs- stelle möglichst vollständig zu erfassen und gefahrlos zu entsorgen. Die einschlägigen gesetzlichen An- forderungen sind einzuhalten . Die Ausbreitung des Staubs auf unbelastete Arbeitsbereiche ist zu verhindern, soweit dies technisch möglich ist. Ablagerungen sind zu vermeiden. Zur Beseitigung werden Feucht- bzw. Nassverfahren oder saugende Verfahren eingesetzt. Einrichtungen zum Abscheiden, Erfassen von Stäuben entsprechen dem aktuellen Stand der Technik. Die Einrichtungen werden regelmäßig gewartet und geprüft .

Erschütterungsschutz
Bauprozesse sind weitestgehend erschütterungsfrei zu gestalten. Wenn nennenswerte Erschütterungen unabdingbar sind, müssen die betreffenden Arbeiten mindestens 48 h vorab bei der OÜ angekündigt werden.

0.1.3 Art und Lage der baulichen Anlagen, z. B. auch Anzahl und Höhe der Geschosse

Allgemein:
Die Baumaßnahme umfasst den "Ersatzneubau Caritas Krankenhaus Lebach". Der Neubau entsteht auf dem Gelände des Bestandskrankenhauses in Lebach und soll größtenteils auf der ehemaligen Außenanlage bzw. Parkfläche entstehen. Das Krankenhaus bleibt während der Baumaßnahme in Betrieb. Die Zufahrten für Rettungsfahrzeuge zum Krankenhaus müssen jederzeit frei gehalten werden.

Dies gilt insbesondere für die Notfallversorgung in der zentralen Notaufnahme (ZNA).

Die Grenzen der BE Fläche sind zwingend einzuhalten. Jede Abweichung ist vorab durch die Bauleitung freizugeben. Jede Behinderung des Klinikbetrieb, insbesondere der Notaufnahme, muss unbedingt zu jeder Zeit vermieden werden.

Der sechsgeschossige (UG-2, UG-1, EG, 1.OG, 2.OG, 3.OG bzw. 4.OG als Technikraum) Gebäudekomplex wird östlich an das Bestandskrankenhaus angebaut. Die Geschosshöhen betragen ca. 3,50m ab EG und 3,70m unterhalb EG. Im Süden grenzt dies an eine neu gebaute Stützwand an, im Osten an die Bundesstraße. Die Gebäudeabmessungen sind ca. 110m x 100m

Tragkonstruktion:
Das Gebäude wird als Massivbau in Fertigteilbauweise mit Einzelfenstern ausgeführt. Die Wände werden zum größten Teil als Stahlbeton Vollfertigteilwände (ca. 16 cm - 24 cm) ausgeführt, die Fassade besteht aus Sandwich Elementen (Tragschale + Dämmung + Vorsatzschale, ca. 40 cm). Die Decken werden als Stahl- beton-Halbfertigteil-Decken bzw. Ortbetondecken (ca. 25 cm bis 32 cm) ausgebildet.

Die Gründung erfolgt mittels bewehrter Streifen- und Einzelfundamente und Bodenplatte jeweils frostfrei auf tragfähigem Baugrund bzw. auf Bohrpfählen. Es sind unterschiedliche Gründungsebenen vorgesehen.

Die Dachkonstruktion besteht aus Stahlbeton-Halbfertigteil-Decken bzw. Ortbetondecken (ca. 25 bis 32 cm).

Dachbeläge:
Folgende Dachbeläge sind im Wesentlichen vorgesehen:
- Folienabdichtung
- überwiegend Betondecken, auf dem Technikdach ist ein Trapezblech vorgesehen

Außenwände:
- Sandwichelemente in Fertigteilbauweise (Tragschale [16 cm] + Dämmung [16 cm] + Vorsatzschale [8 cm],
  Gesamtdicke ca. 40 cm) bzw. Stahlbetonhohlwände (25 cm)
- Außentüren und Außenfenster aus Kunststoff und Aluminium
- Sonnenschutz aus elektrisch betriebenen Horizontal Lamellenstore

Innenwände:
- Vollfertigteilwände (10 cm - 30 cm) bzw. nichttragende Innenwände in Trockenbaukonstruktion als
  Metallständerwände mit Gipskartonbekleidung

Wandbekleidung:
teilweise Spachtelung, Fliesen in Sanitärbereichen, OP-Sälen, Nassräumen und Umkleiden

Innentüren:
Türelemente mit und ohne Brandschutzanforderungen als
- Stahlblechtüren
- Rohrrahmentüren
- Holztüren
- Nassraumtüren
- Feuchtraumtüren
- Edelstahltüren
- Schiebetüren

Bodenbeläge:
Folgende Bodenbeläge sind im Wesentlichen auf schwimmenden bzw. Verbundestrichen vorgesehen:
- Beschichtungen in Technik und Lagerräumen
- Fliesen in Nass- und Sanitärräume, Umkleiden und Treppenräumen
- PVC-Belag

Deckenbekleidung:
- Rohdecke, gespachtelt und gestrichen
- Abhangdecke als Rasterdecke oder Gipskartondecke

Erdarbeiten:
Für die Baugrube (unterhalb EG sind 2 Untergeschosse) werden Erdmassen abgetragen. Die Bestands- außenanlage wird abgebrochen, abgetragen und neu profiliert.

0.1.4 Verkehrsverhältnisse auf der Baustelle, insbesondere Verkehrsbeschränkungen

Die Baustelle ist über die B268 zu erreichen. Auf die beengten örtlichen Verhältnisse wird ausdrücklich hingewiesen. Die dem AN für Lagerzwecke zugewiesenen Flächen sind unbedingt einzuhalten. Lagerflächen und Baustelleneinrichtungsflächen sind ausschließlich innerhalb des Baufeldes - gemäß Baustellenein- richtungsplan - möglich. Alle zugewiesenen Flächen und Zufahrtsstraßen bzw. -wege sind sauber zu halten. Das Bestandskrankenhaus bleibt während der Baumaßnahme voll in Betrieb. Sämtliche Zufahrten/ Rettungswege zum Krankenhaus müssen zu jedem Zeitpunkt für Rettungsfahrzeuge, Feuerwehr und Besucher bzw. Angestellte des Krankenhauses gewährleistet bleiben. Auf den kreuzenden Fussgänger- verkehr durch Besucher ist besonders zu achten. Es gilt die StVO. Sperrungen und Baustellenverkehr auf der Bundesstraße/Zufahrtstraße zum Krankenhaus sind unzulässig. Die Zufahrtstraßen zum Krankenhaus/ Bundesstraße sind immer frei zu halten und nicht Bestandteil des zugewiesenen Baufeldes. Dies gilt auch für die südlich zum Krankenhaus gelegene Rettungswache.

0.1.5 Für den Verkehr freizuhaltende Flächen

Der AN hat dafür Sorge zu tragen, dass die öffentlichen Straßen und die Zufahrtstraßen zum bestehenden Krankenhaus jederzeit für den Verkehr freigehalten werden und der fließende Verkehr nicht behindert wird. Parkplätze, insbesondere die als reserviert gekennzeichneten, dürfen grundsätzlich nicht belegt werden. Sperrungen oder Teilsperrungen sind grundsätzlich im Vorfeld mit den AG bzw. Behörden im Vorfeld abzustimmen. Die Sperrungen bzw. Teilsperrungen sind gemäß den gültigen Vorschriften zu sichern. Die Verkehrsssicherung erfolgt durch den AN. Feuerwehraufstellflächen und Ihre Zufahrten bzw. Flächen vor den Hydranten sind jederzeit freizuhalten.

Das Freihalten von Zufahrten gilt insbesondere auch für die zentrale Notaufnahme (ZNA) im Krankenhaus.

Das Parken innerhalb des Baufeldes ist aufgrund der Platzverhältnisse untersagt. Flächen für die Anlieferung stehen zur Verfügung. Anlieferungen sind im Vorfeld mit der Örtlichen Bauüberwachung abzustimmen.

0.1.6 Lage, Art, Maße und Nutzbarkeit von Transporteinrichtungen und Transportwegen, z. B. Montageöffnungen

Siehe Baustelleneinrichtungsplan. Für den Innenausbau wird bauseits ein Bauaufzug gestellt. Die Koordinierung mit anderen Firmen zur Nutzung des Bauaufzugs obliegt dem Unternehmer.

0.1.7 Lage, Art, Anschlusswerte und Bedingungen für das Überlassen von Anschlüssen für Wasser, Energie und Abwasser

Siehe hierzu die besonderen Vertragsbedingungen

Bauwasser:
Bauwasser wird dem AN bis zum Übergabepunkt im Baufeld kostenlos zur Verfügung gestellt.

Abwasser:
Abwassereinrichtungen werden bauseits gestellt.

Baustrom:
Baustrom wird dem AN kostenlos zur Verfügung gestellt. Es werden kostenfrei Hauptverteilungen und Unterverteilungen auf der Baustelle an zentralen Stellen bzw. geschossweise aufgestellt. Der AN kann diese nach Bedarf auf seine Kosten ergänzen. Zusätzliche Leitungszuführungen sind eigenständig zu schützen und zu sichern. Elektrische Großverbraucher, wie z.B. Kräne, sind mit einem Sanftanlauf auszuführen, um ein Ausfall der Stromversorgung bei der Baumaßnahme zu vermeiden.

Der AN hat sämtliche Ver- und Entsorgungsanlagen ab dem Übergabepunkt im Baufeld, zur Erbringung aller seiner Leistungen aus der Leistungsbeschreibung, sowie seiner eigenen Baustelleneinrichtung komplett in Eigenregie zu übernehmen. Die hierfür erforderlichen Maßnahmen werden nicht gesondert vergütet.

Es ist verboten, Bauabfälle und Reinigungsausscheidungen (z.B. Farbreste, Putz- und Estrichreste, Spachtelungen usw.) im öffentlichen Kanalnetz zu entsorgen.

0.1.8 Lage und Ausmaß der vom Auftragnehmer für die Ausführung seiner Leistungen zur Benutzung oder Mitbenutzung überlassenen Flächen und Räume

Lagerplätze für den AN sind nur innerhalb des Baufeldes möglich bzw. alternativ nach vorheriger Abstimmung mit dem AG.

Aufgrund der beengten Gegebenheiten vor Ort, sind die Lagerflächen begrenzt. Jegliches Aufstellen von - beispielsweise - Einrichtungs-, Material- oder Schuttconatiner muss mit der Örtlichen Bauüberwachung abgestimmt werden. Der Bedarf ist 14 Tagen vor Anlieferung an die örtliche Bauüberwachung schriftlich anzumelden.

Bauseits werden durch den AG sanitäre Anlagen zur Nutzung durch die AN in erforderlicher Anzahl zur Verfügung gestellt. Pausen-, Aufenthalts- und Materialcontainer fallen in den Leistungsbereich des AN, ebenso Bürocontainer für Bauleitung / Polier des AN.

Die ausgewiesenen Stellflächen für beispielsweise Material- und Schuttcontainer sind dem vorliegenden Baustelleneinrichtungsplan des Bauherrn zu entnehmen und zwingend einzuhalten. Der AN hat grundsätzlich kein Anspruch auf bestimmte Flächen. Abweichungen zum Baustelleneinrichtungsplan müssen mit ausreichendem Vorlauf mit der örtlichen Bauüberwachung besprochen werden.

Mannschafts- und Materialcontainer sind dem Leistungsstand anzupassen. Nach Abschluss einzelner Leistungen ist die Anzahl zwingend - aufgrund der beengten Verhältnisse vor Ort - anzupassen.

0.1.9 Bodenverhältnisse, Baugrund und seine Tragfähigkeit, Ergebnisse von Bodenuntersuchungen

Ein Baugrundgutachten liegt vor.

0.1.10 Hydrologische Werte von Grundwasser und Gewässern. Art, Lage, Abfluss, Abflussvermögen und Hochwasserverhältnisse von Vorflutern. Ergebnisse von Wasseranalysen.

Das Baugrundgutachten liegt vor. Die Bauamaßnahme ist in einer festgesetzten Wasserschutzzone (C 55, Lebach Ost) geplant.

Betankungen und Wartungen dürfen nur auf befestigten Flächen stattfinden.

0.1.11 Besondere umweltrechtliche Vorschriften

Rückbau- und Abbruchmaßnahmen haben - aufgrund des Krankenhausbetriebes - erschütterungs-, lärm- und staubarm zu erfolgen.

0.1.12 Besondere Vorgaben für die Entsorgung, z.B. Einschränkungen für die Beseitugung von Abwasser und Abfall

Zu beseitigende Materialien, Abfälle und Abwässer jeder Art sind entsprechend der aktuellen Fassung der Abfallsatzung des Landkreises bzw. der Gemeinde und der Abfallnachweisverordnung des Bundes zu entsorgen. Entsrechend den deutschen Bestimmungen ist der anfallende Bauschutt getrennt zu entsorgen. Farb- und Lösungsmittelreste, die durch z.B. das Reingen von Farbpinseln und/oder Farbrollen entstanden sind, dürfen nicht über das Schmutzwassersystem oder Müllcontainer auf der Baustelle beseitigt werden.

Abrissmaterial, Abfall, Bauschutt, Verpackungsmaterialien und ähnlicher Abfall sind auf eine zugelassene Mülldeponie außerhalb der Einrichtung abzufahren.

Es dürfen keine Abfälle in Straßenabläufe, Toiletten oder Mülltonnen geworfen werden. Der AN hat dafür zu sorgen, dass keine Verschmutzung des Grundwassers bzw. Bodens durch unsachgemäße Lagerung von flüssigen Brennstoffen, chemischen Mitteln und farbmaterialien verursacht wird. Die Entsorgung hat den gültigen rechtlichen Vorschriften zu erfolgen.

Es ist verboten, Bauabfälle und Reinigungsausscheidungen (z.B. Farbreste, Putz- und Estrichreste, Spachtelungen usw.) im öffentlichen Kanalnetz zu entsorgen.

0.1.13 Schutzgebiete oder Schutzzeiten im Bereich der Baustelle, z.B. wegen Forderungen des Gewässer-, Boden-, Natur-, Landschafts- oder Immissionsschutzes; vorliegende Fachgutachten oder dergleichen.

Die Baumaßnahme ist in einer festgesetzten Wasserschutzzone (C 55, Lebach Ost) geplant.

0.1.14 Art und Umfang des Schutzes von Bäumen, Pflanzenbeständen, Vegetationsflächen, Verkehrsflächen, bauteilen, bauwerken, Grenzsteinen und dergleichen im Bereich der Baustelle

Die als Lagerflächen genutzten Bereiche sowie die das Gebäude umgebenden Flächen und Straßen sind vor Verunreinigungen zu schützen und nach Arbeitsende wieder in den ursprünglichen Zustand zu versetzen. Die Staubbelastung der umliegenden Flächen ist während der Abbrucharbeiten auf ein Minimum zu reduzieren.

0.1.15 Art und Umfang der Regelung und Sicherung des öffentlichen Verkehrs

keine besonderen Einschränkungen

0.1.16 Bekannte oder vermutete Hindernisse im bereich der Baustelle, z.B. Leitungen, Kabel, Dräne, Kanäle, Bauwerksreste und, soweit bekannt, deren Eigentümer

Im Baugrubenbereich befinden sich Gas-, Wasser-, Abwasserleitungen sowie Strom-, und Kommunikationsleitungen. Vor Beginn der Rückbau- und Erdarbeiten sind durch den AN die aktuellsten Leitungspläne einzuholen und mit dem Facility Management des Krankenhauses abzustimmen. Der AN hat sich über die Lage aller Abwasser- und Versorgungsleitungen sowie von Kabeln und Leitungen bei den entsprechenden Dienststellen zu informieren. Eine gesonderte Vergütung hierfür erfolgt nicht.
Vor dem Trennen der Elektroleitungen ist eine Freimessung erforderlich, um die Außerbetriebnahme der Leitungen zu gewährleisten. Vorab ist die entsprechende Freigabebestätigung bei den Versorgungsträgern einzuholen.
Bei allen Netzabtrennungen ist die Ver- und Entorgung der Bestandsgebäude stets sicherzustellen. Etwaige technisch unvermeidliche Unterbrechungen der Ver- und Entsorgung sind innerhalb von 4 Wochen schriftlich bei den Versorgern zu beantragen und mit dem AG abzustimmen.
Die bisher bekannten, im Baugelände vorhandenen Anlagen, insbesondere intakte Abwasser- und Versorgungsleitungen, sind in den beigefügten Plänen enthalten. Diese sind bei Bauarbeiten am Gebäude und den dazugehörigen Außenanlagen vor Beschädigungen zu schützen.

Die bisher bekannten im Baugelände vorhandenen Leitungen, Kabel, Kanäle usw. sind in den beigefügten Plänen enthalten. Zur genauen Lokalisierung sind vor Grabungsbeginn Suchgräben, bzw. Suchschlitze anzulegen.

0.1.17 Bestätigung, dass die im jeweiligen Bundesland geltenden Anforderungen zur Erkundungs- und ggfs. Räumungsmaßnahmen hinsichtlich Kampfmittel erfüllt wurden

Eine Kampfmittelfreiheitsbescheinigung liegt vor.

Allgemein kann das Vorhandensein von Fundmunition nie restlos ausgeschlossen werden. Beim Auffinden von Blindgängern sind die Arbeiten sofort einzustellen und die zuständigen Stellen (OÜ, Bauleitung, Polizei, Kampfmittelräumdienst, Bauherrschaft) zu benachrichtigen. Es wird darauf hingewiesen, dass der AN generell bei Erdarbeiten eine visuelle Beobachtung der Aushubmassen bzw. des Baugrundes mindestens durch den Maschinenführer durchzuführen hat. Diese Leistungen sind in die Einheitspreise einzukalkulieren.

0.1.18 Gegebenenfalls gemäß der Baustellenverordnung getroffene Maßnahmen

SIGE-Plan (Sicherheits- und Gesundheitsschutzplan). Diese Baumaßnahme unterliegt der Baustellenverordnung (BaustellV) vom 10. Juni 1998. Somit sind die allgemeinen Grundsätze nach Paragraph 4 des Arbeitsschutzgesetzes Bestandteil jeder Leistung.

Der Auftraggeber stellt den Sicherheits- und Gesundheitsschutzkoordinator (SIGEKO) für die gesamte Baumaßnahme.

Der SIGEKO erstellt den SIGE-Plan in Abstimmung mit dem Bauablaufplan der Baumaßnahme.

Die Tätigkeit des SIGEKO's befreit den AN nicht von der Abstimmungspflicht mit den anderen Unternehmer entsprechend § 8 ArbschG und DGUV-V 1, Grundsätze der Prävention (§ 6 UVV Allgemeine Vorschriften)

Gemäß der Baustellenverordnung getroffene Maßnahmen
Entsprechend der Verordnung über Sicherheits- und Gesundheitsschutz auf Baustellen (Baustellen- verordnung - BaustellV) hat der Bauherr für diese Baumaßnahme einen Sicherheits- und Gesundheitsschutz- koordinator (SiGeKo) beauftragt.
Die vom SiGeKo erstellte Sicherheits - und Gesundheitsschutzdokumentation gilt für diese Baustelle. Sie kann auf der Baustelle eingesehen werden. Für alle sich aus der Sicherheits- und Gesundheits- schutzdokumentation ergebenden Leistungen des Unternehmers und deren Umsetzung während der gesamten Bauzeit, erfolgt keine gesonderte Vergütung. Vorhandene Schutzabdeckungen, Geländer oder Ähnliches, die zu Durchführung der Arbeiten vorübergehend entfernt werden müssen, sind wieder ordnungs- gemäß herzustellen. Für die Dauer der Entfernung müssen alle Gefahrenstellen durch geeignete Maßnahmen unfallsicher abgesperrt und beschildert werden. Kosten, welche auf Grund mangelhafter Sicherheitsmaßnahmen entstehen, sind durch den Verursacher zu tragen (z.B. verlängerte Standzeiten, zusätzliche Sicherheitsmaßnahmen etc. ).

0.1.19 Besondere Anordnungen, Vorschriften und Maßnahmen der Eigentümer oder der anderen Weisungsberechtigten von Leitungen, Kabeln, Dränen, Kanälen, Straßen, Wegen, Gewässern, Gleisen, Zäunen und dergleichen im Bereich der Baustelle

keine besonderen Einschränkungen.

0.1.20 Art und Umfang von Schadstoffbelastungen, z.B. des Bodens, der Gewässer, der Luft, der Stoffe und Bauteile, vorliegende Fachgutachten oder dergleichen

Siehe Baugrundgutachten.

0.1.21 Art und Zeit der vom Auftraggeber veranlassten Vorarbeiten

Vorhandene Bäume wurden vor Baubeginn gefällt und die Baumkronen sowie das Astwerk gefällter Bäume entfernt.

0.1.22 Arbeiten anderer Unternehmer auf der Baustelle

Im Baufeld werden weitere Unternehmer tätig sein, sodass eine ständige Abstimmung über die geplanten Arbeiten untereinander erfolgen muss. Für den erhöhten Koordinierungsaufwand mit anderen auf der Baustelle arbeitenden Firmen erfolgt keine gesonderte Vergütung. Der Mehraufwand ist bei der Kalkulation der Einheitspreise einzurechnen.

0.2 Angaben zur Ausführung
0.2.1 Vorgesehene Arbeitsabschnitte, Arbeitsunterbrechungen und Arbeitsbeschränkungen nach Art, Ort und Zeit sowie Abhängigkeit von Leistungen anderer

Das Baufeld wird durch das bestehende Krankenhaus sowie die Zufahrtsstraßen und bestehende Gebäude im südlichen Teil des Baufeldes begrenzt.
Der Krankenhausbetrieb muss während der Dauer der Bauarbeiten uneingeschränkt gewährleistet sein. Die Erschwernisse durch den Krankenhausbetrieb sind bei der Kalkulation zu berücksichtigen. Für die Erschwernisse und Einschränkungen bei der Bauausführung erfolgt keine gesonderte Vergütung. Die Arbeiten erfolgen parallel mit den Arbeiten anderer Gewerke. Dies ist einzukalkulieren. Ein Anspruch auf unterbrechungsfreie und kontinuierliche Ausführung der Arbeiten besteht nicht.

0.2.2 Besondere Erschwernisse während der Ausführung, z.B. Arbeiten in Räumen, in denen der Betrieb weiterläuft, Arbeiten im Bereich von Verkehrswegen oder bei außergewöhnlichen äußeren Einflüssen.

Der Verkehr darf außerhalb der Baustelle nicht behindert werden. Dies gilt vorallem für Transporte von Material und Gerät, sowie dem Parken im Umfeld der Baustelle.

Für jegliche Trenn- und Schweißarbeiten sowie Arbeiten mit offener Feuererscheinung und Lötarbeiten sind in unmittelbarer Nähe in entsprechender Anzahl Feuerlöscher vorzuhalten, die den gesetzlichen Bestimmungen und Unfallverhütungsvorschriften entsprechen.

Die Lagerung nicht unmittelbar verwendeter brennbarer Baustoffe ist im Gebäude selbst und auch außerhalb nicht erlaubt. Diese Stoffe sind nach jedem Arbeitstag von der Baustelle zu entfernen.

0.2.3 Besondere Anforderungen für Arbeiten in kontaminierten Bereichen, gegebenfalls besondere Anordnungen für Schutz- und Sicherheitsmaßnahmen.

siehe hierzu vorliegendes Baugrundgutachten.

0.2.4 Besondere Anforderungen an die Baustelleneinrichtung und Entsorgungseinrichtungen, z.B. Behälter für die getrennte Erfassung

Auf die örtlichen Verhältnisse infolge des Krankenhausbetriebs und angrenzende Bundesstraße bzw. Gebäude (Unterkunftsräume für Krankenhausmitarbeiter) im südlichen Bereich wird ausdrücklich hingewiesen. Für die Zwischenlagerung von Aushubmaterial auf der Baustelle (dies ist nur in einer sehr begrenzten Menge möglich, unter Absprache mit der örtlichen Bauüberwachung) sowie Lagerung von Baumaterial, Baugeräten und Einrichtungen für den Baubetrieb stehen nur die im Baustelleneinrichtungsplan markierten Bereiche zur Verfügung. Sanitäreinrichtungen werden bauseits gestellt. Während der Bauphase ist die Baustelle gegen das Betreten Unbefugter zu sichern. Tägliches Kontrollieren ist einzukalkulieren. es erfolgt keine gesonderte Vergütung.

Ein genauer Plan über die Lagerflächen des AN ist vor Baubeginn dem AG vorzulegen. Dieser Plan ist mit dem AG abzustimmen und während der gesamten Bauzeit verbindlich einzuhalten.

Vom Baustellenbetrieb darf keine Grundwassergefährdung ausgehen. Beim Einsatz von Baumaschinen und Geräten muss mit besonderer Sorgfalt gearbeitet werden. Fahrzeuge und Baumaschinen sind gegen Kraftstoff- und Ölverluste zu sichern. Das Betanken, Reparieren und Abschmieren von Maschinen und Fahrzeugen ist unabhängig von der jeweiligen Wasserschutzzone innerhalb des Baufeldes nur auf der hierfür vorgesehenen Fläche zulässig.

Vor ihrem erstmaligen Einsatz auf der Baustelle und während des Betriebes sind die Baumaschinen täglich durch den vom AN benannten Verantworlichen auf Dichtheit hinsichtlich Schmier- und Treibstoffverlusten zu prüfen. Über die Kontrolle ist Buch zu führen.

Defekte Baumaschinen sind unverzüglich von der Baustelle zu entfernen. Eine Reparatur vor Ort ist unzulässig.

Geräte zur Aufnahme von ausgelaufenem Öl oder Treibstoff sind auf der Baustelle ständig bereitzuhalten. Außerdem sind ölsaugende Stoffe, die das Eindringen des Öls in den Untergrund hemmen, in ausreichender Menge (siehe Herstellerangabe) auf der Baustelle zu lagern.

Die Lagerung von wassergefährdenden Stoffen, insbesondere Öl, Benzin, Dieselöl und Bindemittel ist nur in fest verschließbaren Fässern und nur in geringen, dem augenblicklichen Bedarf dienenden Mengen vorübergehen gestattet. Die Behälter snd in dichte und für das gelagerte Medium zugelassene Auffangwannen zu stellen. Der Rauminhalt der Wannen ist so zu bemessen, dass das gesamte Lagervolumen zurückgehalten wird.

Seitlich gelagertes Material und Bauschutt sind für die Dauer der Lagerung mit wasserdichten Folien abzudecken. Die Folien sind sturmfest zu sichern.

Container des AN dürfen nur in Abstimmung mit dem AG gestellt werden. Die Lage der Materialcontainer usw. müssen vor Aufstellung durch den AN mit dem AG abgeklärt werden.

0.2.5 Besonderheiten der Regelung und Sicherung des Verkehrs, ggfs. auch wieweit der Auftraggeber die Durchführung der erforderlichen Maßnahmen übernimmt.

Aufgrund des intakten Krankenhaus- sowie Rettungsdienstbetriebs werden erhöhte Anforderungen an die Regelung und Sicherung des Baustellenverkehrs erforderlich. Die hierdurch entstehenden Einschränkungen und Erschwernisse bei der Bauausführung sind bei der Kalkulation der Preise zu berücksichtigen. Hierfür erfolgt keine gesonderte Vergütung. Die Verkehrssicherungspflicht und damit sämtliche Verkehrs- sicherungsmaßnahmen im Bereich der öffentlichen Verkehrsflächen sowie der im Baufeld liegenden und angrenzenden Straßen und Wege für Baustellenzufahrten und -abfahrten, sowie Lagerplätze usw., sind Sache des AN. Sämtliche Arbeiten sind unter Aufrechterhaltung des öffentlichen Verkehrs sowie Baustellenverkehrs anderer im Baufeld tätiger Baufirmen auszuführen. Die anliegenden Straßen, Fahrwege und Parkplätze sind generell freizuhalten.

0.2.6 Besondere Anforderungen an das Auf- und Abbauen sowie Vorhalten von Gerüsten

Entfällt

0.2.7 Mitbenutzung fremder Gerüste, Hebezeuge, Aufzüge, Aufenthalts- und Lagerräume, Einrichtungen und dergleichen durch den Auftragnehmer

Entfällt

0.2.8 Wie lange, für welche Arbeiten und ggfs. für welche Beanspruchung der Auftragnehmer Gerüste, Hebezeuge, Aufzüge, Aufenthalts- und Lagerräume, Einrichtungen und dergleichen für andere Unternehmer vorzuhalten hat

Entfällt

0.2.9 Verwendung oder Mitverwendung von wiederaufbereiteten (Recycling-) Stoffen

Entfällt

0.2.10 Anforderungen an wiederaufbereitete (Recycling-) Stoffe und an nicht genormte Stoffe und Bauteile

Entfällt

0.2.11 Besondere Anforderungen an Art, Güte und Umweltverträglichkeit der Stoffe und Bauteile, auch z.B. an die schnelle biologische Abbaubarkeit von Hilfsstoffen

Entfällt

0.2.12 Art und Umfang der vom Auftraggeber verlangten Eignungs- und Gütenachweise

wie z.B. Herstellernachweise, Zulassungsbescheide, Prüfbescheinigungen, Konformitätsbescheinigungen, Errichterbescheinigung, allgemeine bauaufsichtliche Zulassung, Fachkundebescheinigung, allgmeines bauaufsichtliches Prüfzeugnis, Fachbauleitererklärung sind vorzulegen. Angaben über vorzulegende Nachweise sind in den Gewerkespezifischen Vorbemerkungen benannt. Diese sind rechtzeitig vor Beginn der Arbeiten / Montage der Fachbauleitung zur Freigabe vorzulegen.

0.2.13 Unter welchen Bedingungen auf der Baustelle gewonnene Stoffe verwendet werden dürfen oder müssen oder einer anderen Verwertung zuzuführen sind.

Entfällt

0.2.14 Art, Zusammensetzung und Menge der aus dem Bereich des Auftraggebers zu entsorgenden Böden, Stoffe und Bauteile; Art der Verwertung oder bei Abfall die Entsorgungsanlage; Anforderungen an die Nachweise über Transporte, Entsorgung und die vom Auftraggeber zu tragenden Entsorgungskosten

Im Leistungstext der einzelnen Positionen ist vorgegeben, ob der bei der Ausführung der vertraglichen Leistungen anfallende Wertstoff bzw. Abfall bei der Entsorgung zu verwerten oder zu beseitigen ist.

0.2.15 Art, Anzahl, Menge oder Masse der Stoffe und Bauteile, die vom Auftraggeber beigestellt werden, sowie Art, genaue Bezeichnung des Ortes und Zeit Ihrer Übergabe.

Entfällt

0.2.16 In welchem Umfang der Auftraggeber Abladen, Lagern und Transport von Stoffen und Bauteilen übernimmt oder dafür dem Auftragnehmer Geräte oder Arbeitskräfte zur Verfügung stellt.

Entfällt

0.2.17 Leistungen für andere Unternehmer

Entfällt

0.2.18 Mitwirken beim Einstellen von Anlageteilen und bei der Inbetriebnahme von Anlagen im Zusammenwirken mit anderen Beteiligten, z.B. mit dem Auftragnehmer für die Gebäudeautomation

Siehe jeweilige Leistungsverzeichnisposition

0.2.19 Benutzung von Teilen der Leistung vor der Abnahme

Entfällt

0.2.20 Übertragung der Wartung während der Dauer der Verjährungsfrist für die Gewährleistungsansprüche für maschinelle und elektronische sowie elektronische Anlagen oder Teile davon bei denen die Wartung Einfluss auf die Sicherheit und die Funktionsfähigkeit hat (vergleiche § 13 Nr. 4 Abs. 2 VOB/B), durch einen besonderen Wartungsvertrag.

siehe Leistungsverzeichnispositionen in den jeweiligen Gewerken. Wartungsangebote sind gemäß den gewerkespezifischen Vorbemerkungen vorzulegen

0.2.21 Abrechnung nach bestimmten Zeichnungen oder Tabellen

Entfällt

0.3 Einzelangaben bei Abweichungen von den ATV

Entfällt

0.4 Einzelangaben zu Nebenleistungen und Besonderen Leistungen

Entfällt

0.5 Abrechnungseinheiten

siehe hierzu einzelne Positionen

## ZTV - Zusätzliche technische Vertragsbedingungen
ZTV - Zusätzliche technische Vertragsbedingungen

1. Normen und Vorschriften

Für die Leistungen dieses Gewerkes gelten die VOB Teil C, insbesondere ATV DIN 18299 und ATV DIN 18365 Bodenbelagarbeiten, sowie die Allgemein Anerkannten Regeln der Technik und die zum Zeitpunkt der Ausführung gültigen DIN-Normen.

Ergänzend wird u. a. auf folgende Regeln und Bestimmungen zudem besonders hingewiesen:
 * DGUV: Deutsche Gesetzliche Unfallversicherung e.V.,
 * DIN: Deutsches Institut für Normung e.V.,
 * RAL: Deutsches Institut für Gütesicherung und Kennzeichnung e.V.,
 * IVD: Industrieverband Dichtstoffe e.V.,
 * AGI: Arbeitsgemeinschaft Industriebau e.V.,
 * BEB: Bundesverband Estrich und Belag e.V.,
 * FEB: Fachverband der elastischen Bodenbelagshersteller e.V.,
 * IVK: Industrieverband Klebstoffe e.V.,
 * GEV: Gemeinschaft Emissionskontrollierte Verlegestoffe, Klebstoffe und Bauprodukte e.V.,
 * DIN in jeweils aktueller Fassung

2. Vorbereitung und Planung

Rechtzeitig vor Beginn der Ausführung hat der AN eigenverantwortlich vorgegebene Maße und benannte Höhen auf Übereinstimmung durch Nivellement zu prüfen. Bei Überschreitung der Toleranzgrenzen ist der AG unverzüglich zu verständigen. Vor Beseitigung der Toleranzen ist ein Aufmaß zu erstellen und dem AG rechtzeitig vor Arbeitsausführung zur Prüfung seines Vergütungsanspruchs vorzulegen.

Der AN plant eigenverantwortlich seinen baustelleninternen Arbeitsablauf. Hieraus folgernd sind alle eventuellen, bauablaufbedingten Aufwendungen für Hebezeuge, Mobilkraneinsätze, Bauzwischenzustände, Provisorien, Unterstützungen, Lehren etc. integraler Leistungsbestandteil des AN und werden nicht gesondert vergütet, soweit nicht in Leistungspositionen ausdrücklich abweichend beschrieben.

Das Bauwerk wird in mehreren Bauabschnitten errichtet. Insgesamt muss der Bieter von bis zu vier zeitlich getrennten Bauabschnitten ausgehen. Die Kosten für die Ausführung in mehreren Bauabschnitten und dadurch resultierender Mehraufwendungen werden nicht gesondert vergütet und sind in die entsprechenden Positionen einzurechnen.

Vor Ausführung sind vom AN folgende Themen zu prüfen und ggf. zu planen:
- Überprüfung der bauseitigen Untergrundbeschaffenheit auf Eignung, einschl. Prüfung der Belegreife
- Ausbildung der Sockel,
- Festlegung der tatsächlichen Einbauhöhen bezogen auf das gesamte Aufbausystem,
- Erstellung sämtlicher Detailpunkte, sofern nicht nach Text oder Zeichnung beschrieben.
Die Kosten hierfür sind in die entsprechenden LV-Positionen einzurechnen und werden nicht gesondert vergütet.

3. Ausführungshinweise

Alle Bodenbeläge sind so auszubilden, dass die Anschlüsse der Beläge untereinander ohne Höhen- differenzen im fertigen Belag erfolgen, sofern keine Höhensprünge geplant sind.

Abweichend von ATV DIN 18365:
- wird die Verlegerichtung durch den AG festgelegt. Der AN unterbreitet entsprechende Entscheidungsvorlagen und stimmt diese mit dem AG ab,
- dürfen Türnischen nicht mit gesonderten Materialstreifen belegt werden,
- sind Kopfstöße nicht zulässig.

Alle Bodenbeläge müssen für die geplanten Nutzungsanforderungen geeignet sein. Dazu ist auf Verlangen des AG der Herstellernachweis vom AN zu erbringen (z. B. über Eignungsklasse, Komfortwert, Ableitfähig- keit und Stuhlrolleneignung).

Entsprechend den Forderungen des AG sind auf Verlangen u. a. Herstellernachweise bzw. Gütezertifikate über:
- Brandverhalten,
- Trittschallverbesserungsmaß,
- Schallabsorptionsgrad,
- Wärmedurchlasswiderstand,
- Eigengewicht,
zu erbringen.

Wenn Bodenbelaghersteller keine Bescheinigungen u. a. über schmutzabweisende Eigenschaften, anti- bakterielle Wirkung, elektrische Eigenschaften, Licht- und Wasserechtheit, Rutschfestigkeit vorweisen können, sind vom AN, soweit erforderlich, Gutachen vorzulegen. Die Kosten hierfür trägt der AN.

Die Oberflächen sind vor Verlegung mit einem Sauger gründlich zu reinigen. Öl-, Fett und Farbrückstände müssen vollständig beseitigt werden.

Elastische Beläge werden mit einer gleichfarbigen Schweißschnur verschweißt. In Gängen und länglichen Räumen ist sie so zu verlegen, dass beidseitig ein gleich breiter Abschnitt vorhanden ist.
Die Verfugung mittels Schweißschnur wird nicht gesondert vergütet und ist in die jeweiligen Positionen einzu- rechnen. Farblich muss das Fugenmaterial zum Bodenbelag passen.

Innerhalb eines Raumes dürfen Beläge keine Farb- und Strukturabweichungen aufweisen. Auf gleiche Chargennummern ist zu achten.

Nach der Trocknung des Klebers sind Sockel aus PVC jeweils an den Stößen und mit dem PVC- Boden- belag zu verschweißen.

Die Bodenbeläge werden als Bahnenware verlegt. Sämtliche Schneidearbeiten, sowie die Entsorgung von Materialresten gehören zum Leistungsumfang des AN und werden nicht gesondert vergütet und sind in die Einheitspreise einzurechnen.

Sockelleisten sollen, soweit nicht nachfolgend abweichend beschrieben, aus demselben Material mit der- selben Oberflächenbehandlung hergestellt sein, wie die Oberfläche der davor liegenden Bodenflächen. Ecken sind auf Gehrung zu schneiden. Die Leisten sind auf dem Untergrund zu verkleben. Sofern Sockelleisten rückseitig nicht vollflächig wandbündig aufliegen, etwa durch Hohlkehlen, unterseitige Abschrägungen usw., sind alle sichtbaren Stirnflächen und Anschlüsse (z. B. freie Wandenden) mit auf Gehrung geschnitten Enden zu verdecken.

Die Vorgaben der DGUV 108-003 zur Rutschhemmung sind auch für nicht gewerbliche Bereiche mindestens einzuhalten. Die Rutschhemmklassen benachbarter Bereiche dürfen sich um nicht mehr als eine Rutsch- hemmklasse von einem Bereich zum benachbarten Bereich unterscheiden, sofern nicht eine deutlich erkennbare Trennung der Bereiche (z. B. durch Abtrennung oder Farbwechsel) erfolgt.

4. Zusätzliche Kalkulationshinweise

Die nachfolgenden Leistungspositionen beschreiben grundsätzlich die gebrauchsfertige Leistung, einschließlich der Lieferung und der Montage bzw. Herstellung, sofern im Positions- oder Hinweistext nicht anders angegeben. Dies beinhaltet auch sämtliche dafür erforderliche Lohn-, Material- und Gerätekosten.

SiGeKo:
Für alle sich aus der Sicherheits- und Gesundheitsschutzdokumentation ergebenden Leistungen des Unter- nehmers und deren Umsetzung während der gesamten Bauzeit, erfolgt keine gesonderte Vergütung.

Arbeiten anderer Unternehmer auf der Baustelle:
Im Baufeld werden weitere Unternehmer tätig sein. Zeitgleich laufen die Ausbauarbeiten und die Arbeiten der Gewerke der technischen Gebäudeausstattung in allen Bauabschnitten. Es muss eine ständige Abstimmung über die geplanten Arbeiten untereinander erfolgen. Hierzu finden regelmäßige Baubesprechungen statt. Der AN hat daran teilzunehmen. Für diesen erhöhten Koordinierungsaufwand und die Abstimmung mit anderen auf der Baustelle arbeitenden Firmen erfolgt keine gesonderte Vergütung. Der Mehraufwand ist bei der Kalkulation der Einheitspreise einzurechnen.

Laufender Krankenhausbetrieb während der Arbeiten:
Der Krankenhausbetrieb muss während der Dauer der Bauarbeiten uneingeschränkt gewährleistet sein, dies gilt insbesondere für die nahegelegene Rettungswache. Die Zufahrswege für den Rettungswagen sind zu jeder Zeit freizuhalten. Materialtransporte haben ausschließlich über die ausgewiesenen Baustellenzufahrten zu erfolgen und sind im Vorfeld mit der Bauüberwachung zu koordinieren um eine reibungslose Baustellen- logistik zu gewährleisten. Die Erschwernisse durch den Krankenhausbetrieb sind bei der Kalkulation zu berücksichtigen. Für die Erschwernisse und Einschränkungen bei der Bauausführung erfolgt keine gesonderte Vergütung. Ein Anspruch auf unterbrechungsfreie und kontinuierliche Ausführung der Arbeiten besteht nicht.

Bauaufzug
Bauseits wird ein Bauaufzug zur Verfügung gestellt. Der Bauaufzug führt vom Untergeschoss 2 bis in das Obergeschoss 3. Die Abmessungen des Fahrkorbs betragen ca. 130 x 260 cm und sind für Großpaletten geeignet.
Der Bauaufzug kann von allen Gewerken genutzt werden. Daher muss der Auftragnehmer mit Wartezeiten rechnen. Eine gesonderte Vergütung erfolgt nicht. Die Kosten hierfür sind in die entsprechenden Einheits- preise einzurechnen.

5. Ausführungsfristen:

siehe hierzu beigefügtes Formblatt 214 Besondere Vertragsbedingungen für Bauverträge (BVB).

6. Anlagen:

Die nachfolgend aufgeführten Unterlagen sind Bestandteil der Verdingungsunterlage und somit bei der Kalkulation und Preisermittlung zu berücksichtigen:

* Baustelleneinrichtungsplan, Index 05 vom 09.10.2025

* Grundrisspläne Neubau
 UG 2, Index 07 vom 09.02.2026
 UG 1, Index 07 vom 09.02.2026
 EG, Index 08 vom 09.02.2026
 OG 1, Index 06 vom 09.02.2026
 OG 2, Index 06 vom 09.02.2026
 OG 3, Index 05 vom 09.02.2026
 OG 4, Index 06 vom 09.02.2026

* Bodenübersichten
 UG 2, Index 01 vom 19.01.2026
 UG 1, Index 01 vom 19.01.2026
 EG, Index 01 vom 19.01.2026
 OG 1, Index 01 vom 19.01.2026
 OG 2, Index 01 vom 19.01.2026
 OG 3, Index 01 vom 19.01.2026

* Schnitte Neubau
 A-A, Index03 vom 01.08.2025
 B-B, Index03 vom 01.08.2025
 C-C, Index02 vom 01.08.2025
 D-D, Index02 vom 01.08.2025

* Ansichten Neubau
 Norden / Süden, Index 03 vom 05.06.2025
 Osten / Westen, Index 03 vom 05.06.2025

* Gutachten und Nachweise:
  Brandschutz (2. Revision), mit Anlagen vom 12.05.2023
  User Requirement Specifications (URS), Unit Dose Bereich Apotheke vom 23.10.2024
  Krankenhaushygienisches Gutachten vom 06.09.2022

## 319 Bodenbelagsarbeiten

### Titel 01 Vorleistungen

**01.1 Baustelleneinrichtung**
*** Pauschalposition
Baustelle für sämtliche, in der Leistungsbeschreibung aufge- führten Leistungen einrichten, für die Dauer der Ausführung vor- halten und wieder räumen, für die Dauer der Arbeiten, einschl. aller erforderlichen Transporte, Lager, Unterkünfte, sowie Kosten für Auf- und Abbau, sowie Umbau und Absperrung von Arbeitsbereichen gegen unbefugten Zutritt anderer Gewerke nach Wahl des AN, einschl. Ausführung der Leistung in bis zu vier Bauabschnitten
Menge: 1,000 psch

### Titel 02 Bodenbeläge

**02.1 Untergrund reinigen**
Untergrund reinigen, Böden aus Zementestrich, sowie Sockel- bereiche aus Putz, Beton oder Trockenbau, lose Verunreini- gungen absaugen, aufnehmen und fachgerecht entsorgen, Ausführung raumweise, in Teilflächen und Abschnitten
Menge: 15635,000 m²

**02.2 Untergrund prüfen**
Untergrund prüfen, Böden aus Zementestrich, sowie Sockel- bereiche aus Putz, Beton oder Trockenbau, durch Abklopfen, Kratzprobe, Benetzungsprobe u. Ä. auf Eignung sowie Trag- und ausreichende Haftzugfestigkeit prüfen, gemäß Hersteller- vorgabe, Schadstellen ermitteln und markieren, Ausführung raumweise in Teilflächen und Abschnitten
Menge: 15635,000 m²

**02.3 Feuchtigkeitsmessung (CM)**
Feuchtigkeitsmessung nach dem CM-Verfahren DIN 18560-1, Ausführung auf Anordnung des AG, einschl. Dokumentation und vorbereitende Arbeiten, Ausführung raumweise, in Teil- flächen und Abschnitten
Menge: 75,000 Stk

**02.4 Schadstellen spachteln**
Spachtelung einzelner Schadstellen, auf besondere Anweisung des AG, Untergrund Zementestrich, Zement-Spachtelmasse, Schichtstärke bis 10 mm, Farbe grau, einschl. Untergrund- vorbereitung nach Herstellervorgabe, Größe der Schadstellen bis ca. 50 x 50 cm, Ausführung raumweise, in Teilflächen und Abschnitten, einschl. Untergrundvorbereitung und Haftgrund
Menge: 175,000 Stk

**02.5 Randdämmstreifen abschneiden**
Randdämmstreifen, aus PE-Schaum, Höhe bis 100 mm, belag- bündig abschneiden und fachgerecht entsorgen, Ausführung raumweise, in Teilflächen und Abschnitten
Menge: 10350,000 m

**02.6 Randdämmstreifen ergänzen**
Randdämmstreifen aus PE-Schaum, Dicke 10 mm, Höhe bis ca. 150 mm, selbstklebend, ergänzen, in Abschnitten und Einzelflächen, liefern und verlegen
Menge: 200,000 m

*Hinweis*

**02.7 Untergrund schleifen**
Anschleifen des Untergrundes, aus Zementestrich, Schleifgut aufnehmen und fachgerecht entsorgen, Ausführung raumweise, in Teilflächen und Abschnitten
Menge: 14600,000 m²

**02.8 Sockelbereiche schleifen**
Anschleifen des Untergrundes, Sockelbereiche, Untergrund aus Putz, Beton oder Trockenbau, Höhe bis ca. 100 mm, Schleifgut aufnehmen und fachgerecht entsorgen, Ausführung raumweise, in Teilflächen und Abschnitten
Menge: 1035,000 m²

**02.9 Randbereiche fräsen**
Randbereiche fräsen, Breiten bis ca. 50 cm, z. B. in Wandan- schlussbereichen, Untergrund Zementestrich, zum Ausgleich von Unebenheiten, Fräsgut absaugen, aufnehmen und ent- sorgen, Ausführung in Kleinflächen und Teilbereichen
Menge: 525,000 m²

*Hinweis*

**02.10 Untergrund spachteln, bis 2mm**
Spachtelung, vollflächig, Zement-Spachtelmasse, Untergrund, aus Zementestrich Schichtstärke bis 2 mm, einschl. Unter- grundvorbereitung und Haftgrund nach Herstellervorgabe, Ausführung raumweise, in Teilflächen und Abschnitten
Menge: 14600,000 m²

**02.11 Zulage Mehrstärke bis 5mm**
Zulage für Ausführung der Spachtelung, vollflächig, als Zement- Spachtelmasse, für Schichtstärken über 2 mm bis 5 mm, einschl. Untergrundvorbereitung und Haftgrund nach Hersteller- vorgabe, Ausführung raumweise, in Teilflächen und Abschnitten
Menge: 2500,000 m²

**02.12 Sockelbereiche spachteln, bis 2mm**
Spachtelung, Sockelbereiche vollflächig, Zement-Spachtel- masse, Untergrund aus Putz, Beton oder Trockenbau, Schicht- stärke bis 2 mm, Höhe bis ca. 100 mm, einschl. Untergrund- vorbereitung und Haftgrund nach Herstellervorgabe, Ausführung raumweise, in Teilflächen und Abschnitten
Menge: 1035,000 m²

*Hinweis*

**02.13 Sperrgrund**
Sperrgrundierung, als einkomonentige Reaktionsharzgrundier- ung, für Absperrung bis ca. 90% r. F. Restfeuchte (4 CM-%), geeignet für Untergründe aus Zementestrich, Ausführung in Teilflächen und Abschnitten, liefern und aufbringen
Menge: 100,000 m²

*Hinweis*

**02.14 Grundierung**
Voranstrich, als Grundierung, Untergrund Zementestrich, auf Dispersionsbasis, abgestimmt auf Kleber des Bodenbelages, vollflächig aufbringen, Ausführung raumweise, in Teilflächen und Abschnitten
Menge: 14600,000 m²

**02.15 Grundierung, Sockelbereiche**
Voranstrich, als Grundierung, Sockelbereiche, Untergrund aus Putz, Beton oder Trockenbau, Höhe bis ca. 100 mm, auf Dispersionsbasis, abgestimmt auf Kleber des Bodenbelages, voll- flächig aufbringen, Ausführung raumweise, in Teilflächen und Abschnitten
Menge: 1035,000 m²

*Hinweis*

**02.16 Bodenbelag, PVC, R9**
Bodenbelag aus PVC, ohne Träger, nach DIN EN ISO 10581, homogen, einschichtig, phthalatfrei, besonders emissionsarmer Bodenbelag, mit Zertifizierung, schwermetallfrei, formaldehyd- frei, vollständig recycelbar und hergestellt mit Recyclinganteil, mit werkseitiger Oberflächenvergütung für geringen Reinigungs- und Pflegeaufwand, geeignet für Warmwasserfußbodenheizung

Dicke ca. 2,0 mm, in Bahnen, Bahnenbreite ca. 200 cm

Bewertungsgruppe R 9 nach ASR A1.5/1, 2 / BGR 181

Einstufung nach DIN EN ISO 10874
- Klasse 34 (gewerblicher Bereich, sehr starke Beanspruchung) - Klasse 43 (industrieller Bereich, starke Beanspruchung)

antistatisch, Aufladungsspannung max. 2 kV nach DIN EN 1815
Trittschallverbesserungsmaß 5 dB nach DIN EN ISO 10140-3

geeignet für Stuhlrollen Typ W nach DIN EN 12529

Brandverhaltensklasse Bfl-s1 nach DIN EN 13501

sehr gut beständig gegen Chemikalien und Desinfektionsmittel nach ISO 26987

Farbe / Optik: richtungsfreie Chip-Optik
  aus der Standardfarbpalette des Herstellers

auf vollflächig gespachtelten Untergrund, vollflächig verkleben, gemäß DIN 18365, einschl. geeignetem Dispersionsklebstoff nach Herstellerangabe und Verschweißen des Bodenbelages mit belagskonformer Schweißschnur, Farbton dem Bodenbelag angepasst, Ausführung raumweise, in Teilflächen und Ab- schnitten
Menge: 13000,000 m²

**02.17 Bodenbelag PVC, R9, ableitfähig**
Bodenbelag aus PVC, elektrostatisch ableitfähig, ohne Träger, nach DIN EN ISO 10581, homogen, einschichtig, phthalatfrei, besonders emissionsarmer Bodenbelag, mit Zertifizierung, schwermetallfrei, formaldehydfrei, vollständig recycelbar und hergestellt mit Recyclinganteil, mit werkseitiger Oberflächen- vergütung für geringen Reinigungs- und Pflegeaufwand, geeignet für Warmwasserfußbodenheizung

Dicke ca. 2,0 mm, in Bahnen, Bahnenbreite ca. 200 cm

Bewertungsgruppe R 9 nach ASR A1.5/1, 2 / BGR 181

Einstufung nach DIN EN ISO 10874
- Klasse 34 (gewerblicher Bereich, sehr starke Beanspruchung)
- Klasse 43 (industrieller Bereich, starke Beanspruchung)

antistatisch, Aufladungsspannung max. 2 kV nach DIN EN 1815
elektrischer Widerstand 10^6 ≤ Rt ≤ 10^8 Ω nach EN 1081

Trittschallverbesserungsmaß 5 dB nach DIN EN ISO 10140-3

geeignet für Stuhlrollen Typ W nach DIN EN 12529

Brandverhaltensklasse Bfl-s1 nach DIN EN 13501

sehr gut beständig gegen Chemikalien und Desinfektionsmittel nach ISO 26987

Farbe / Optik: richtungsfreie Chip-Optik
  aus der Standardfarbpalette des Herstellers

auf vollflächig gespachtelten Untergrund, vollflächig verkleben, gemäß DIN 18365, einschl. geeignetem Dispersionsklebstoff (ableitfähig) nach Herstellerangabe und Verschweißen des Bodenbelages mit belagskonformer Schweißschnur, Farbton dem Bodenbelag angepasst, Ausführung raumweise, in Teil- flächen und Abschnitten
Menge: 550,000 m²

**02.18 Zulage Reinraum (D)**
Zulage für die Ausführung des Bodenbelags als Reinraum- boden, für Reinräume der Reinraumklasse D nach EU-GMP- Leitfaden, zertifiziert und bauaufsichtlich zugelassen, Bewert- ungsgruppe R 9 nach ASR A1.5/1, 2 / BGR 181, auf vollflächig gespachtelten Untergrund, vollflächig verkleben, gemäß DIN 18365, einschl. geeignetem Dispersionsklebstoff nach Her- stellerangabe und Verschweißen des Bodenbelages mit belags- konformer Schweißschnur, Farbton dem Bodenbelag angepasst
Menge: 65,000 m²

**02.19 Bodenbelag, PVC, R10**
Bodenbelag aus PVC, ohne Träger, nach DIN EN ISO 10581, homogen, einschichtig, phthalatfrei, besonders emissionsarmer Bodenbelag, mit Zertifizierung, schwermetallfrei, formaldehyd- frei, vollständig recycelbar und hergestellt mit Recyclinganteil, mit werkseitiger Oberflächenvergütung für geringen Reinigungs- und Pflegeaufwand, geeignet für Warmwasserfußbodenheizung

Dicke ca. 2,0 mm, in Bahnen, Bahnenbreite ca. 200 cm

Bewertungsgruppe R 10 nach ASR A1.5/1, 2 / BGR 181

Einstufung nach DIN EN ISO 10874
- Klasse 34 (gewerblicher Bereich, sehr starke Beanspruchung) - Klasse 43 (industrieller Bereich, starke Beanspruchung)

antistatisch, Aufladungsspannung max. 2 kV nach DIN EN 1815
Trittschallverbesserungsmaß 5 dB nach DIN EN ISO 10140-3

geeignet für Stuhlrollen Typ W nach DIN EN 12529

Brandverhaltensklasse Bfl-s1 nach DIN EN 13501

sehr gut beständig gegen Chemikalien und Desinfektionsmittel nach ISO 26987

Farbe / Optik: Stein- bzw. Quarzoptik,
  Chip-Optik, richtungsfrei,
  aus der Standardfarbpalette des Herstellers

auf vollflächig gespachtelten Untergrund, vollflächig verkleben, gemäß DIN 18365, einschl. geeignetem Dispersionsklebstoff nach Herstellerangabe und Verschweißen des Bodenbelages mit belagskonformer Schweißschnur, Farbton dem Bodenbelag angepasst, Ausführung raumweise, in Teilflächen und Ab- schnitten
Menge: 1000,000 m²

**02.20 Bodenbelag PVC, R10, ableitfähig**
Bodenbelag aus PVC, elektrostatisch ableitfähig, ohne Träger, nach DIN EN ISO 10581, homogen, einschichtig, phthalatfrei, besonders emissionsarmer Bodenbelag, mit Zertifizierung, schwermetallfrei, formaldehydfrei, vollständig recycelbar und hergestellt mit Recyclinganteil, mit werkseitiger Oberflächen- vergütung für geringen Reinigungs- und Pflegeaufwand, geeignet für Warmwasserfußbodenheizung

Dicke ca. 2,0 mm, in Bahnen, Bahnenbreite ca. 200 cm

Bewertungsgruppe R 10 nach ASR A1.5/1, 2 / BGR 181

Einstufung nach DIN EN ISO 10874
- Klasse 34 (gewerblicher Bereich, sehr starke Beanspruchung)
- Klasse 43 (industrieller Bereich, starke Beanspruchung)

antistatisch, Aufladungsspannung max. 2 kV nach DIN EN 1815
elektrischer Widerstand 10^6 ≤ Rt ≤ 10^8 Ω nach EN 1081

Trittschallverbesserungsmaß 5 dB nach DIN EN ISO 10140-3

geeignet für Stuhlrollen Typ W nach DIN EN 12529

Brandverhaltensklasse Bfl-s1 nach DIN EN 13501

sehr gut beständig gegen Chemikalien und Desinfektionsmittel nach ISO 26987

Farbe / Optik: Stein- bzw. Quarzoptik,
  Chip-Optik, richtungsfrei,
  aus der Standardfarbpalette des Herstellers

auf vollflächig gespachtelten Untergrund, vollflächig verkleben, gemäß DIN 18365, einschl. geeignetem Dispersionsklebstoff (ableitfähig) nach Herstellerangabe und Verschweißen des Bodenbelages mit belagskonformer Schweißschnur, Farbton dem Bodenbelag angepasst, Ausführung raumweise, in Teil- flächen und Abschnitten
Menge: 50,000 m²

*Hinweis*

**02.21 Sockelleiste Kunststoff**
Sockelleiste, aus Kunststoff, mit Holzwerkstoffkern, mit flexibler Dichtlippe zu Boden, nicht stichtbare Befestigung, Sockelhöhe ca. 60 mm, Farbe und Dekor passend zum Bodenbelag aus der Standardfabpalette des Herstellers, Untergrund aus Putz, Beton oder Trockenbau, einschl. dauerelastischer Versiegelung mit farblich passendem Dichtstoff, gemäß Herstellervorgabe, Ausführung raumweise, in Teilflächen und Abschnitten
Menge: 9250,000 m

**02.22 Zulage Ecken, Sockelleiste**
Zulage für die Ausbildung von Innen- und Außenecken, sowie Endabschlüssen, mit Gehrungschnitt, passend zur Sockelleiste aus Kunststoff
Menge: 2500,000 Stk

**02.23 Ausbildung Hohlkehle**
Ausbildung einer Hohlkehle bzw. eines wannenförmigen Wand- anschlusses, durch System-Formteil oder Hochziehen des Bodenbelags mit Hohlkehlprofil, nach Herstellervorgabe und Wahl des AN, Höhe der Sockelausbildung bis ca. 100 mm, nicht sichtbare Befestigung, verklebt, Untergrund aus Putz, Beton oder Trockenbau, einschl. dauerelastische Versiegelung mit farblich passendem Dichtstoff, Ausführung raumweise, in Teilflächen und Abschnitten
Menge: 1100,000 m

**02.24 Zulage Hohlkehle Reinraum**
Zulage für die Hohlkehlausbildung mit einer Ausrundung von ca. 30 mm, für Reinräume der Reinraumklasse D nach EU-GMP- Leitfaden, einschl. flächenbündiger Anschluss an Vorsprung der Reinraumwand (bauseits), mit dauerelastischer Versiegelung, aus Reinraumsilikon, desinfektionsmittelbeständig
Menge: 50,000 m

**02.25 Zulage Ecken, Hohlkehle**
Zulage für die Ausbildung von Innen- und Außenecken, mit Schrägschnitten bzw. Formteilen, passend zur Hohlkehlaus- bildung
Menge: 350,000 Stk

*Hinweis*

**02.26 Zulage Aufzugskabinen**
Zulage für das Verlegen des Bodenbelags aus PVC in den Auf- zugskabinen, in Kleinflächen bis ca. 6,5 m², auf vollflächig ge- spachtelten Untergrund, vollflächig verkleben, gemäß DIN 18365, einschl. geeignetem Dispersionsklebstoff nach Herstel- lerangabe und Verschweißen des Bodenbelages mit belags- konformer Schweißschnur
Menge: 17,000 m²

**02.27 Zulage Kleinflächen**
Zulage für das Verlegen des Bodenbelags aus PVC in Klein- flächen bis ca. 5 m², auf vollflächig gespachtelten Untergrund, vollflächig verkleben, gemäß DIN 18365, einschl. geeignetem Dispersionsklebstoff nach Herstellerangabe und Verschweißen des Bodenbelages mit belagskonformer Schweißschnur
Menge: 50,000 m²

**02.28 Zulage Linie, farbig**
Zulage für Ausführung einer Trennlinie zwischen zwei Belägen, zur optischen Trennung, im Bereich des Reinraumes (Unit Dose), Breite ca. 50 mm, Farbe rot aus der Standardfarb- palette des Herstellers, keine Sonderfarben, in Teillängen, auf vollflächig gespachtelten Untergrund, vollflächig verkleben, gemäß DIN 18365, einschl. geeignetem Dispersionsklebstoff nach Herstellerangabe und Verschweißen des Bodenbelages mit belagskonformer Schweißschnur
Menge: 10,000 m

**02.29 Zulage Farbwechsel**
Zulage für Farbwechsel innerhalb eines Raumes / einer Raum- einheit, aus der Standardfarbpalette des Herstellers, keine Sonderfarben, in Teillängen, auf vollflächig gespachtelten Unter- grund, vollflächig verkleben, gemäß DIN 18365, einschl. geeignetem Dispersionsklebstoff nach Herstellerangabe und Verschweißen des Bodenbelages mit belagskonformer Schweißschnur
Menge: 600,000 m²

**02.30 Zulage Farbwechsel als Fries**
Zulage für Farbwechsel innerhalb eines Raumes / einer Raum- einheit, als Randfries, Breite bis ca. 1,00 m, aus der Standard- farbpalette des Herstellers, keine Sonderfarben, in Teillängen, auf vollflächig gespachtelten Untergrund, vollflächig verkleben, gemäß DIN 18365, einschl. geeignetem Dispersionsklebstoff nach Herstellerangabe und Verschweißen des Bodenbelages mit belagskonformer Schweißschnur
Menge: 80,000 m

**02.31 Übergangsprofil, VA**
Übergangsprofil, aus nichtrostendem Stahl, sichtbare Breite über 25 bis 30 mm, befestigen mit Dübeln und Schrauben, Bodenbelag 2-seitig anpassen, Ausführung raumweise, in Teil- flächen und Abschnitten
Menge: 100,000 m

**02.32 Abschlussprofil, VA**
Abschlussprofil, aus nichtrostendem Stahl, sichtbare Breite über 25 bis 30 mm, befestigen mit Dübeln und Schrauben, Boden- belag einseitig anpassen, Ausführung raumweise, in Teil- flächen und Abschnitten
Menge: 180,000 m

**02.33 Türschwellenprofil, VA**
Türschwellenprofil, aus nichtrostendem Stahl, sichtbare Breite über ca. 30 bis 50 mm, befestigen mit Dübeln und Schrauben, im Bereich der Flurtüren als Übergangsschwelle, belagsbündig einbauen und Bodenbelag anarbeiten, Ausführung raumweise, in Teilflächen und Abschnitten
Menge: 190,000 m

**02.34 Anarbeiten an Bewegungsfugen**
Zulage für beidseitiges Anarbeiten des Bodenbelags aus PVC an bauseitige Bewegungsfugenprofile, einschl. Anpass- und Beischneidearbeiten, sowie Befestigung und Verfugung, nach Herstellervorgabe, in Kleinlängen und Einzellängen
Menge: 400,000 m

**02.35 Anarbeiten an Schalltrennfugen**
Zulage für beidseitiges Anarbeiten des Bodenbelags aus PVC an bauseitige Schalltrennprofile, im Türbereich, einschl. An- pass- und Beischneidearbeiten, sowie Befestigung und Verfug- ung, nach Herstellervorgabe, in Kleinlängen und Einzellängen
Menge: 750,000 m

**02.36 Anarbeiten an Übergangs- und Abschlussprofile**
Zulage für Anarbeiten des Bodenbelags aus PVC an Belags- übergangs- und Abschlussprofile, einseitig, einschl. Anpass- und Beischneidearbeiten, sowie Befestigung und Verfugung, nach Herstellervorgabe, in Kleinlängen und Einzellängen
Menge: 250,000 m

**02.37 Anarbeiten an Einbauten**
Zulage für Anarbeiten des Bodenbelags aus PVC an Einbauten, wie z. B. Bodentanks, Bodeneinauten, Ein- und Abläufe, einschl. Anpass- und Beischneidearbeiten, sowie Befestigung, nach Herstellervorgabe, in Kleinlängen und Einzellängen
Menge: 200,000 m

**02.38 Übergang Bestandsgebäude**
Übergang zu Bestandsgebäude herstellen, im Bereich von Tür- öffnungen, in Einzellängen von ca. 1,30 bis 2,10 m, höhen- gleich, bestehend aus:
- Reinigung der Schwellenbereiche
- Ausfüllen der Übergangsfugen mit Mineralwolle, Füllung
  bis ca. 0,10 m³/m, Baustoffklasse A1, WLG 040
- Fugenverguss mit Vergussmörtel, hochfließfähig, quellend,
  Körnung 0/5 mm, Vergusshöhe bis ca. 50 mm, Druckfestigkeit
  ca. 50 N/mm², Vergussmenge bis ca. 5 ltr/m, einschl. Untergrundvorbereitung
- Fugenschnur, dichtend, für Fugenbreiten bis ca. 10 mm,
einschl. Mehraufwand für das Anpassen des Bodenbelags an Übergänge zum Bestand

Bodenbelag und Untergrundvorbereitung werden gesondert vergütet
Menge: 10,000 m

*Hinweis*

**02.39 Ersteinpflege Bodenbelag, PVC**
Ersteinpflege des Bodenbelags aus PVC, nach Herstellervor- gabe, Ausführung raumweise, in Teilflächen und Abschnitten
Menge: 14000,000 m²

**02.40 Ersteinpflege Bodenbelag, PVC, ableitfähig**
Ersteinpflege des Bodenbelags aus PVC, ableitfähig, nach Herstellervorgabe, Ausführung raumweise, in Teilflächen und Abschnitten
Menge: 600,000 m²

*Hinweis*

**02.41 Prüfung Ableitfähigkeit**
*** Pauschalposition
Prüfung ableitfähiger Bodenbeläge, Prüfverfahren nach DIN EN 1081, mittels Dreifußelektrode, einschl. Dokumentation
Menge: 1,000 psch

**02.42 Kupferband**
Kupferband, unter ableitfähigen Bodenbelägen, zur Ableitung der statischen Aufladung, einseitig selbstklebend, Breite ca. 10 bis 15 mm, Dicke bis ca. 0,05 mm, nach Herstellervorgabe
Menge: 400,000 m

**02.43 Kupferbandfahnen**
Kupferbandfahnen, passend zu Kupferband der Position zuvor, Länge bis ca. 250 mm über OK FFB, Anschluss an bauseitige Ableitung durch Gewerk Elektro
Menge: 75,000 Stk

*Hinweis*

**02.44 Schutzmaßnahmen Bodenflächen**
Schutzabdeckung, auf Bodenflächen, aus beschichtetem Papp- karton, einschl. Verkleben der Stoß- und Randbereiche, Aus- führung in Teilflächen und Abschnitten
Menge: 14600,000 m²

**02.45 Schutzmaßnahmen Bodenflächen entfernen**
Schutzabdeckung, auf Bodenflächen, aus beschichtetem Papp- karton, einschl. verklebte der Stoß- und Randbereiche, aufnehmen und fachgerecht entsorgen, Ausführung in Teil- flächen und Abschnitten
Menge: 14600,000 m²

*Hinweis*

**02.46 Musterfläche**
Musterfläche anlegen, bestehend aus komplettem Bodenauf- bau einschl. Untergrundvorbereitung, Größe der Musterfläche bis ca. 5,00 m², auf Anweisung des AG, vor Ausführung der Arbeiten, nach Bemusterung wieder vollständig entfernen
Menge: 1,000 Stk

*Hinweis*

**02.47 Material Bodenbelag PVC R9**
Material der Position "Bodenbelag, PVC, R9" liefern und dem Bauherren übergeben, zur Einlagerung / Rückstellung, auf Rolle, vollständig verpackt und beschriftet, Abmessungen herstellerabhängig, Bahnenbreite ca. 2,00 m, Bahnenlänge ca. 20,00 - 25,00 m
Menge: 1,000 Stk

**02.48 Material Bodenbelag PVC R9 ableitfähig**
Material der Position "Bodenbelag, PVC, R9, ableitfähig" liefern und dem Bauherren übergeben, zur Einlagerung / Rückstellung, auf Rolle, vollständig verpackt und beschriftet, Abmessungen herstellerabhängig, Bahnenbreite ca. 2,00 m, Bahnenlänge ca. 20,00 - 25,00 m
Menge: 1,000 Stk

**02.49 Material Bodenbelag PVC R10**
Material der Position "Bodenbelag, PVC, R10" liefern und dem Bauherren übergeben, zur Einlagerung / Rückstellung, auf Rolle, vollständig verpackt und beschriftet, Abmessungen herstellerabhängig, Bahnenbreite ca. 2,00 m, Bahnenlänge ca. 20,00 - 25,00 m
Menge: 1,000 Stk

**02.50 Material Bodenbelag PVC R10 ableitfähig**
Material der Position "Bodenbelag, PVC, R10, ableitfähig" liefern und dem Bauherren übergeben, zur Einlagerung / Rückstellung, auf Rolle, vollständig verpackt und beschriftet, Abmessungen herstellerabhängig, Bahnenbreite ca. 2,00 m, Bahnenlänge ca. 20,00 - 25,00 m
Menge: 1,000 Stk

### Titel 03 Verrechnungssätze

**03.1 Bauvorarbeiter/-in**
Stundenlohnarbeiten durch Bauvorarbeiter/-in

Der Verrechnungssatz für die jeweilige Arbeitskraft umfasst sämtliche Aufwendungen wie Lohn- und Gehaltskosten, Lohn- und Gehaltsnebenkosten, Zuschläge, lohngebundene und lohnabhängige Kosten, sonstige Sozialkosten, Gemeinkosten, Wagnis und Gewinn.
Menge: 10,000 h

**03.2 Baufacharbeiter/-in**
Stundenlohnarbeiten durch Baufacharbeiter/-in

Der Verrechnungssatz für die jeweilige Arbeitskraft umfasst sämtliche Aufwendungen wie Lohn- und Gehaltskosten, Lohn- und Gehaltsnebenkosten, Zuschläge, lohngebundene und lohnabhängige Kosten, sonstige Sozialkosten, Gemeinkosten, Wagnis und Gewinn.
Menge: 10,000 h

**03.3 Bauhelfer/-in**
Stundenlohnarbeiten durch Bauhelfer/-in

Der Verrechnungssatz für die jeweilige Arbeitskraft umfasst sämtliche Aufwendungen wie Lohn- und Gehaltskosten, Lohn- und Gehaltsnebenkosten, Zuschläge, lohngebundene und lohnabhängige Kosten, sonstige Sozialkosten, Gemeinkosten, Wagnis und Gewinn.
Menge: 10,000 h
